# Neubau Goldbergschule Hagen
Angebotsaufforderung (GAEB DA XML 3.3, DA83)
Projekt: GSH
Währung: EUR
Vergabeart: Offenes Verfahren
Erstellt mit: GXML Toolbox V3.3 R20220330, ORCA AVA 26.0.6 26.00.06, 14.11.2025

## Baubeschreibung
Baubeschreibung
Die Stadt Hagen (Fachbereich Gebäudewirtschaft, Technischer Geschäftsbereich, Berliner Platz 22 in 58089 Hagen) beabsichtigt auf dem ca. 2000m² großen Grundstück der Franzstraße 75 in 58091 Hagen den Neubau der Gundschule Goldberg als Zweigstelle in Massivbauweise mit einer zweischaligen Vorsatzschale aus Dämmung und Klinker zu errichten.
Das kompakte fast quadratische Gebäude soll 4-geschossig gebaut werden und teilweise im Sockelgeschoss in den Hang einbinden.
Die erdberührten Bauteile: Bodenplatte und Außenwände im SG, sollen aufgrund des drückenden Wassers in WU- Beton im System der Weißen Wanne auf teilweise Streifenfundamenten gegründet werden. Die restlichen tragenden Außenwände im SG EG, 1.OG und 2.OG sollen mit Kalksandsteinen und die Decken, Stützen und Aufzugswände in Stahlbeton ausgeführt werden. Die zwei Treppenhäuser werden in Ortbetonweise errichtet.
Der Neubau erhält außerdem Holzalu-Verbundfenster, ein mit Photovoltaik belegtes Gründach, sowie eine Wärmepumpe kombiniert mit einer Lüftungsanlage und strebt durch die nachhaltige, ressourcenschonende Bauweise die DGNB-Zertifizierung an.

Lage der Baustelle
innerstädtisch, Wohngebiet
Bundesland: NRW
Stadt/ Ort: 58091 Hagen
Straße: Franzstr.75

Verkehrsanbindung
Das Baugrundstück ist über die Breddestraße sowie die Franzstraße anzufahren und über die untere Krähnöckenstraße/ Jägerstraße wieder abzufahren.
Die Rettungszufahrt der Feuerwehr für die nebenliegende Gustav-Heinemann-Schule bietet keine Zufahrt zur künftigen Baustelle!
Ein Wenden von Fahrzeugen ist nur vor der gekennzeichneten Lagerfläche möglich.
(Siehe dazu beiliegenden beispielhaftem Baustelleneinrichtungsplan)
Flächenangaben Neubau
Brutto- Grundfläche (BGF) nach DIN 277: ca. 2.553 qm
Brutto- Rauminhalt (BRI) nach DIN 277: ca. 10.944 cbm

Außenmaße des Neubaus
Länge ca. 27,57 m
Breite ca. 23,07 m
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
Baumaßnahmen
Auf dem Gelände der neuen Goldbergschule sollen mehrere Baumaßnahmen zur Ausführung kommen.

1. umfängliche Geländefreimachung des Baugrundstücks und
  Herstellung eines Verbaus (bereits erfolgt im Sommer 2024)

2. Winkelstützwände, Geländeauffüllung und Verlegung neuer Grund- und
  Anschlussleitungen im Bereich der Franzstraße, Herbst/ Winter 2024

3. Neubau Zweigstelle Grundschule Goldberg, Sommer 2024 - Mitte 2026

4. Schwerlastgabionenwand, ab Neujahr 2026

5. Freianlagen, ab Frühjahr 2026

Vorsichtsmaßnahmen
Der bestehende Zugang und die Zufahrt zur nebenliegenden Gustav-Heinemannschule ist jederzeit abzusperren und über einen neuen Leitweg über die Franzstraße herum zu führen.
Insbesondere ist auf den Schulbetrieb, die Schüler und Lehrer besondere Rücksicht zu nehmen!

Grundstückshöhen Bestand und Höhen neu ab OK geplantes Gelände
Das Grundstück ist stark durch seine topografische Situation geprägt. Die Höhenpunkte liegen an der Nord-Ost-Ecke bei ca. 130,50m NHN, an der Süd-Ecke bei ca. 140,00m NHN und an der Nord-West-Ecke bei ca. 132,00m NHN. Das Grundstück soll daher in einem ersten Schritt vollumfänglich durch Erdarbeiten zur Neubauerstellung auf ein Planniveau hergerichtet werden.

Die fertigen Höhen des Neubaubodens sollen sein:
SG: OKFF -4,32 m = (+131,00 m Ü.NHN)
EG: OKFF ±0,00 m = (+135,32 m Ü.NHN)
1.OG: OKFF +4,00 m =(+139,32 m Ü.NHN)
2.OG: OKFF +8,00 m = (+143,32 m Ü.NHN)
Attikahöhe: OKFF +12,75m = (+148,07m Ü.NHN)

Böschung/ Verbau
Südseite und Westseite: Das Sockelgeschoss soll ca. 4m in das Gelände eingebunden werden. Achtung: Das Gelände südlich des Neubaus verfügt außerdem über eine steile Hanglage und muss mittels besonderen Sicherungsmaßnahmen wie einem tiefliegenden Verbau dauerhaft gegen Abrutschen gesichert werden, bevor mit dem Neubau begonnen werden kann.

Grundwasser
Der geschätzte maximale Grundwasserdruckspiegel liegt ca. 2,0 m unter jetziger GOK.
Der Wasserhaushalt der oberflächennah anstehenden Schluffe unterliegt unmittelbar
den vor Ort stattfindenden Niederschlagsereignissen.
In diesen Böden ist mit temporär aufstauendem Sickerwasser zu rechnen. Nach lang anhaltenden, starken Niederschlägen können die anstehenden Böden somit auch bis zur
GOK im wassergesättigten Zustand vorliegen.
(siehe Bodengutachten)

- Ende Baubeschreibung -

## TVA Technische Vorgaben, Allgemein
TVA Technische Vorgaben, Allgemein

1. DIN-Vorschriften
Alle Arbeiten sind entsprechend:
der Verdingungsordnung für Bauleistungen VOB Teil B und Teil C,
den Deutschen Normen DIN,
den europäischen Normen EN,
sowie gem. den geltenden Vorschriften und technischen Regelwerken, und
den einschlägigen anerkannten Regeln der Technik
jeweils in der neuesten und gültigen Fassung auszuführen.

Besonders wird hiermit auf die Einhaltung der Schutz- und Sicherheitsmaßnahmen nach UVV-Vorschriften, den behördlichen Bestimmungen, auf die Herstellung und Vorhaltung von Bausteifen, auf die Herstellung und Vorhaltung von Abdeckungen, Umwehrungen und Öffnungen nach VOB/C, sowie auf die Einhaltung der Vorschriften zum aktiven und passiven Brandschutz hingewiesen.

Die Unfallverhütungsvorschriften "Bauarbeiten" (GUV-V C 22) sind zu beachten.

Grundlagen der Arbeiten sind ferner:
Der AN hat vor der Ausführung seiner Arbeiten sich mit den Inhalten des SiGePlans vertraut zu machen, seine Gefährdungsbeurteilung mit dem SiGeKo abzustimmen und die Ergebnisse in die Gefährdungsbeurteilung zu übernehmen. Der AN hat grundsätzlich den Vorgaben des SiGeKos Folge zu leisten.
Auf die strikte Einhaltung aller Sicherheitsvorschriften wird durch den AG großen Wert gelegt.
Die Baustelle befindet sich in unmittelbarer Nähe zu Grund- und weiterführenden Schulen!
Bei Nichtbeachtung der Sicherheitsvorschriften ist sowohl der Vertreter des Bauherren als auch der SiGeKo jederzeit berechtigt die Baustelle stillzulegen.

"Eigene" Liefer- und Geschäftsbedingungen des AN finden keine Anwendung.

2. Ortsbesichtigung
Es ist empfehlenswert zur Angebotskalkulation sich über die Gegebenheiten vor Ort zu informieren, insbesondere über das Baugrundstück, die Zufahrtsmöglichkeiten, die örtlichen Verkehrsverhältnisse sowie die Strom und Wasserversorgung. Ortsbesichtigungen finden in der Organisation der Vergabestelle statt.

3. Umfang der Leistung
Alle Leistungen beinhalten neben der Lieferung auch das Abladen, Zwischenlagern und  Transportieren.
Sämtliche Genehmigungen und Gebühren, die zur Leistungserbringung des AN erforderlich sind, sind von diesem einzukalkulieren.

4. Fachbauleitung, Polier
Die Ausführung aller Arbeiten muss von einer erfahrenen, deutschsprachigen, weisungsbefugten Fachbauleitung des AN (Meister Parkettlege-Handwerk)regelmäßig überwacht werden.

Er ist für die Einhaltung der am Leistungsort jeweils geltenden Unfallverhütungs- und Arbeitsvorschriften, für die ordnungsgemäße Durchführung der Arbeiten unter Beachtung der anerkannten Regeln der Technik und aller sonstigen erforderlichen Vorkehrungen während der Ausführung bis zur Abnahme durch die Bauleitung / Objektüberwachung des Bauherren verantwortlich.

Der AN ist allein für die Ausführung und ordnungsgemäße Erfüllung seiner Leistung verantwortlich. Er hat keinen Anspruch auf Überwachung seiner Leistung durch die Bauleitung / Objektüberwachung des Bauherren. Die anfallenden Leistungen sind so zu erbringen, dass sie die geforderten Eigenschaften aufweisen und den anerkannten Regeln der Baukunst entsprechen. Von der Bauleitung des Bauherren festgestellte Mängel sind sofort in Abstimmung zu beseitigen und die Leistung in einen fachgerechten Zustand zu bringen.

5. Baubesprechungen
Der Auftragnehmer ist verpflichtet an den wöchentlichen Projektbesprechungen des Auftraggebers unter Teilnahme des weisungsbefugten, deutschsprachigen Fachbauleiters auf der Baustelle teilzunehmen.
Weitere Besprechungstermine kann der Auftraggeber nach Erfordernis festlegen. Auf Verlangen des Auftraggebers nehmen auch eventuelle Nachunternehmer des Auftragnehmers an den Sitzungen teil.

6. Planunterlagen
Der AN erhält vom AG nach der Auftragsvergabe alle Planunterlagen im Originalmaßstab 1-fach als Kopie auf Papier und als PDF-Datei im Datenformat.
Weitere Vervielfältigungen zum eigenen Gebrauch und die Verteilung an eventuelle Nachunternehmer ist eigenverantwortlich und auf eigene Kosten vorzunehmen.
Der AN erhält einen Zugriff auf die vom Architekten bereitgestellte Plattform "PLANFRED", auf die aktuellen Planungen verwaltet werden.

7. Regiearbeiten - Ergänzungen zu VOB/B § 15
Stundenlohnarbeiten werden nur anerkannt, wenn sie spätestens 3 Tage nach Ausführung von dem AG und/oder dessen Bauleitung abgezeichnet werden. Stundenlohnarbeiten dürfen nur auf ausdrückliche Bestellung durch den AG vor Ausführungsbeginn ausgeführt werden.
Kosten für Führungs- und Aufsichtspersonal werden nicht gesondert vergütet, sondern sind anteilig in die Lohnpreise einzukalkulieren. Dasselbe gilt für die Lohnnebenkosten, wie Wege- und Fahrgelder, Trennungs-, Übernachtungs- und Unterkunftsgelder.

8. Dokumentation
Der Auftragnehmer liefert die erforderlichen Dokumentationen der von Ihm ausgeführten Leistungen in Form von:

- Werkplanung /Montageplanung im PDF- und dwg-Format, soweit erforderlich
- Prüfzeugnisse/Nachweise sämtlicher Materialien und
  Oberflächen/Korrosionsschutzmaßnahmen etc.
- sämtliche ggf. erforderlichen zusätzlichen statischen Nachweise
- ggf. erteilte Zustimmungen im Einzelfall/Zulassungen
- Vorlage Wiegescheine für zugeführtes Material
- Entsorgungsnachweise sämtlicher abgefahrener Baustoffe mit Angabe der Deponie
- Nachweis über die Umweltverträglichkeit der zugeführten Baustoffe unter Beachtung des
  Bodengutachtens
- Erstellung eines Aufmaßplans mit Eintragung der zugeführten Baustoffe nach Art und
  Einbauort
- Dokumentation DGNB/ QNG
- Fachbauleiter- und Fachunternehmerbescheinigungen
- Mengenermittlung
- Aufmaßpläne, Bestellmengen, Lieferscheine Materialien,
- Teileliste
- Bezugsquelle sämtlicher Materialien
- Nachweise zu den geforderten Recyclinganteilen (siehe Vorbemerkungen DGNB / QNG),
  Nachweis zur Einhaltung der Qualitätsanforderungen gemäß DGNB und QNG, Nachweis zur
  Umsetzung der Konzepte "Umweltschutz Baustelle" (siehe Vorbemerkungen DGNB/QNG)

  Übersichtlich geordnet und gebunden im DIN A4 Stand-Ordner in 3-facher Ausführung auf Papier sowie
  1-fach auf einem Datenträger! Sofern die Dokumentation nicht über gesonderte Position erfasst, ist diese  in die Einheitspreise einzukalkulieren!

  Spätestens 3 Wochen vor Schlussabnahme ist die Dokumentation vollständig vorzulegen!

  9. Baustelleneinrichtung
  Die Baustelleneinrichtung zur Ausführung der eigenen Leistung, (Anliefern der Materialien) sowie alle
  Kosten für das Aufstellen, Vorhalten, Abbauen und Betreiben von Kränen / Autokränen (falls durch den AN
  geplant), ist in die Einheitspreise mit einzukalkulieren, wo nicht gesondert in Positionen erfasst!

  10. Abrechnung Bauwasser und Baustrom
  Für den Anschluss und die Entnahme von Wasser und Strom wird allen am Bau beteiligten
  Firmen pauschal 0,5 % ihrer Nettoabrechnungssumme in Abzug gebracht.
  Hierbei ist es gleichgültig, ob im Einzelfall diese Kosten angefallen sind.

  11. Bauleistungsversicherung
  Für die Kostenbeteiligung an der vom AG abgeschlossenen Bauleistungsversicherung werden 0,20 % der
  Auftragssumme in Abzug gebracht.
  Der entsprechende Einbehalt erfolgt je Abschlagsrechnung.

  12. Sauberhalten der Baustelle
  Der AN ist verpflichtet seinen Müll, Schutt, etc. arbeitstäglich selbst zu entsorgen und die Baustelle in
  einem ordentlichen Zustand zu hinterlassen. Außenflächen, in denen die erforderlichen Arbeiten ausgeführt
  werden, sind täglich nach Arbeitsende müllfrei und sauber zu hinterlassen.
  Abfälle gehen in das Eigentum des Auftragnehmers über.
  Die Entsorgung sämtlicher Abfälle hat unter Erfüllung der abfallrechtlichen Deklarations-, Nachweis- und
  Dokumentationspflicht zu erfolgen.
  Entsorgungsnachweise sind auf Wunsch des AG unmittelbar vorzulegen - jedoch spätestens mit
  Einreichung der Schlussrechnung.
  Kommt der AN dieser Verpflichtung nicht nach, kann die Objektüberwachung des Bauherren diese
  Leistung auf Kosten des AN veranlassen.

  13. Bedenken
  Hat der Arbeitnehmer Bedenken gegen die vorgesehene Art der Ausführungen, Maßnahmen, so hat er
  diese mit Angabe der Gründe bei Angebotsabgabe bzw. spätestens eine Woche vor Submission schriftlich
  mitzuteilen. Spätere Bedenken gegen aus den Auschreibungsunterlagen ersichtliche Ausführung und
  Forderungen, gehen zu Lasten des AN.

  - Ende TVA Allgemein -

## Ergänzung der Vorbemerkungen DGNB/ QNG
DGNB-Zertifizierung
Allgemeine Vorbemerkungen

Für das Projekt Erweiterung Goldbergschule in Hagen wird eine Zertifizierung nach den Vorgaben der Deutschen Gesellschaft für Nachhaltiges Bauen (DGNB) in dem Nutzungsprofil Bildungsbauten (NBI18) in der DGNB Version 2018 angestrebt.

PRO2.1 - Umweltschutz Baustelle
Ziel ist die Minimierung der negativen Auswirkungen auf die Umwelt und die menschliche Gesundheit durch Lärm, Staub, Schmutz und Abfall.
Die Einhaltung der u.s.Vorgaben wird in regelmäßigen Abständen vom AG (Bauleitung) kontrolliert und dokumentiert und sollte vom AN unterstützt werden.
In diesem Zuge findet anfänglich eine Einweisung/ Schulung der Baustellenkonzepte statt bei welcher auf richtige Umsetzung geprüft wird.
Der AN schult seine Mitarbeitenden und eventuelle Nachunternehmer bezüglich der folgenden
Vorgaben und dokumentiert dies.

Lärmarme Baustelle
Grundsätzlich ist die Baustelle so zu planen, einzurichten und zu betreiben, dass der Baulärm den allgemeinen Geräuschpegel der Umgebung nicht überschreitet bzw. dieser mit geeigneten Maßnahmen reduziert wird. Es ist auf lärmmindernde Arbeitstechniken zu achten.
Die verwendeten Maschinen müssen dem aktuellen technischen Standard entsprechen und sollten nach Möglichkeit die Vorgaben nach RAL-UZ53 (Blauer Engel) einhalten. Es ist eine Liste der eingesetzten Baumaschinen mit Nachweis des Schallleistungspegels LWA zu führen und vor Einsatz entsprechend mit der Bauleitung des AG abzustimmen.
Besonders lärmintensive Arbeiten sind vom AN vorab anzuzeigen und mit der Bauleitung des AG und/oder SiGeKo abzustimmen.
Die Schutzzeiten gemäß des Bundes-Immissionsschutzgesetzes (BImSchG § 47) sind einzuhalten. Ist ein Einsatz außerhalb der Schutzzeiten unvermeidbar, ist eine Ausnahmegenehmigung einzuholen und entsprechend zu dokumentieren. Die Nachbarschaft ist darüber in Kenntnis zu setzen.

Staubarme Baustelle
Alle verwendeten Geräte und Maschinen müssen mit einer wirksamen und modernen Absaugmechanik ausgestattet sein.
Der Staub ist umgehend an der Entstehungsstelle mit einem saugenden Verfahren oder idealerweise mit einem Feucht-/Nassverfahren zu beseitigen, sodass keine Ablagerungen entstehen. Wenn es technisch möglich ist, ist die Ausbreitung des Staubs in nicht betroffene Bereiche zu unterbinden.
Bei der Auswahl der Materialien sind vorzugsweise staubarme Materialen zu wählen, zum Beispiel Granulate oder fertige Mischungen statt pulvriger Stoffe.
Es ist eine Liste der eingesetzten staubarmen Baumaschinen und Geräte gemäß BG-Bau zu führen und entsprechend vor Einsatz mit der Bauleitung des AG abzustimmen.
Besonders staubintensive Arbeiten sind vom AN vorab anzuzeigen und mit der Bauleitung und/oder SiGeKo abzustimmen.

Boden- und Grundwasserschutz auf der Baustelle
Boden und Grundwasser sind vor Verunreinigung durch Baustoffe, Betriebsmittel etc. zu bewahren.
Stoffe mit H-Sätzen sollen vermieden werden und keinesfalls in Kontakt mit dem Boden kommen. Sollte die Verwendung solcher Stoffe unumgänglich sein, ist die Bauleitung des AG zu informieren. Der Einsatz ist zu überwachen, jede Verunreinigung des Bodens ist der Bauleitung des AG zu melden und fachgerecht zu sanieren. Auch die Lagerung umweltschädlicher Baustoffe ist zu beachten und mit der Bauleitung des AG und/oder SiGeKo abzustimmen.
Alle Maschinen sind regelmäßig auf schädliche Umweltwirkungen zu überprüfen (Ölaustritt u.ä.) und es ist ggf. umgehend Abhilfe zu schaffen.
Zudem sollte der Boden vor starken mechanischen Einflüssen geschützt werden. Verdichtungen und Vermischungen von Bodenschichten sollten vermieden werden, zum Beispiel durch die Bewegung schwerer Geräte auf befestigtem Untergrund.

Abfallarme Baustelle
Es sind die gesetzlichen Vorschriften des Kreislaufwirtschaftsgesetzes (KrWG) einzuhalten.
Abfall sollte grundsätzlich vermieden oder weiterverwertet werden. Ist dies nicht möglich, sind die Abfälle fachgerecht zu entsorgen nach mineralischen Abfällen, Wertstoffen, gemischten Bauabfällen und Problemabfälle.
Durch eine sortenreine Trennung wird eine spätere Recyclingfähigkeit ermöglicht. Misch- und Problemabfälle sollten entsprechend vermieden werden.
Umweltfreundliche Verpackungen bzw. geringe Verpackungsanteile sind bei der Wahl der Baustoffe zu bevorzugen (z.B. Großgebinde, verpackungslose Anlieferung, recyclebare Verpackungen, ...).
Abfälle müssen direkt, spätestens beim täglichen Verlassen der Baustelle beseitigt werden.

QNG Qualitätsanforderungen
Die Arbeitnehmer verpflichten sich vertraglich gemäß Qualitätssiegel Nachhaltiges Gebäude (QNG), entsprechende Qualitätsanforderungen an die Schadstoffvermeidung einzuhalten: Die Firmen müssen nach Fertigstellung ihrer Leistungen, den Nachweis der EInhaltung der nachfolgend untenstehend genannten Anforderungen erbringen (siehe auch Anlage-02_GSH_DGNB_Pflichtenheft_QNG3) Dies beinhaltet detaillierte Auflistungen und Massebilanzen, Schlussrechnungen, Prüfzeugnisse und Lieferscheine, sowie die Erklärung der Arbeitnehmer über den normgerechten Einbau der geforderten Materialien.
  Es ist zu beachten, dass mindestens 70% der neu eingebauten Hölzer, Holzprodukte und /
  oder Holzwerkstoffe nachweislich aus nachhaltiger Forstwirtschaft stammen. Hierfür müssen
  PEFC und FSC-Zertifikate vorgelegt werden. Zusätzlich müssen mindestens 30% der Masse
  des im Hoch- und Tiefbau neu eingebauten Betons, der neu eingebauten Erdbaustoffe und
  Pflanzsubstrate einen erheblichen Recyclinganteil haben. Als Baustoffe mit erheblichen
  Recyclinganteil gilt Beton unter Verwendung rezyklierter Gesteinskörnungen nach DIN EN
  12620 in den maximal zulässigen Anteilen nach der jeweils gültigen Richtlinie des Deutschen
  Ausschusses für Stahlbeton e. V. (DAfStb).
  Bei ungebundenen Erdbaustoffen aus zertifizierten güteüberwachten Recyclingmaterialien
  z.B. für den Einsatz als Sauberkeitsschichten unter Gründungen oder im Bereich des
  Wegebaus auf dem Grundstück. Bei Pflanzsubstraten aus güteüberwachten
  Recyclingbaustoffen wie Ziegelsplitt für die Gebäude- und Landschaftsbegrünung.
  Zum Nachweis sind Zertifikate, Schlussrechnungen, Lieferscheine, Herstellererklärungen
  erforderlich.
  Anforderungen und Nachweise der Baustoffe bei Parkettarbeiten nachstehend auf Folgeseite!

  ZTV Parkettarbeiten

| Nr. | Baustoff/Produkt | Anforderung an | Nachweis |
| --- | --- | --- | --- |
| 08 | Hilfs- und Verlegewerkstoffe unter Wand und Bodenbelägen (Grundierungen, Voranstriche, Fugenmörtel, Klebstoffe) | VOC | GISCODE D1, ZP1, RU0.5, RU1, RE05, RE10, RE20, RE30 oder RS10 und EMICODE EC1, EC1PLUS, EC1-R oder EC1PLUS-R oder DE-UZ 113 |
| 21 | Beschichtungen für Holzoberflächen (Parkett, Treppen und Holzfußböden) | VOC | GISCODE W1, W2+, W1/DD oder W2/DD+ / QNG: zusätzlich Einhaltung AgBB Schema |
| 27 | Beschichtungen für Holzoberflächen (Parkett, Treppen und Vertäfelungen) | VOC / (Öle und Wachse) | GISCODE Ö10 / QNG: zusätzlich Einhaltung AgBB Schema |
| 47a | Serienerzeugnisse/Fertigprodukte aus Holzwerkstoffen: Span-/Furnier-/Faserplatten (z.B. Mehrschichtparkett und Laminatbodenbeläge) | Formaldehyd | ≤ 0,05 ppm / (entspricht 0,062 mg/m³) |
|  | Bodenbeläge aus Holz/Holzwerkstoffen |  | Taxonomie: / "Blauer Engel" gem. DE-UZ 176 oder spezifischer Formaldehyd-Nachweis (für VOC alternativ MVV-TB-Emissionsnachweis) |
|  | Kategorie 2.3 nach QNG: / Bodenbeläge aus Holzwerkstoffen - auch Systeme: Laminate Parkette und Holzfußböden, Bambusparkette - auch Systeme | VOC/ / gefährliche Stoffe | QNG: / Einhaltung AgBB-Schema |

  Auszüge aus Anlage: "GSH_SPI_DGNB_Ergänzung_Leistungsverzeichnisse_Materialanforderungen"

  Die Auftragnehmer bestätigen am Ende Ihrer Leistung schriftlich die Einhaltung der DGNB- und
  QNG-Anforderungen. Ein entsprechendes Formblatt wird vom DGNB-Auditor zur Verfügung
  gestellt.
  Die Prüfung und Freigabe der einzusetzenden Bauprodukte durch den Auditor ist vor Einbau nicht
  erforderlich.

## Terminplanung
Terminplanung

Grundlage für die Planung der Zeitabläufe sind die Terminvorgaben des AG.
Der AN ist verpflichtet, die Baustelle so zu betreiben, dass die genannten Termine eingehalten werden.

Spätestens zwei Wochen nach der Beauftragung ist vom AN ein Bauzeitenplan vorzulegen!

Ausführungstermine

Baubeginn: siehe Terminplan
Baufertigstellung: siehe Terminplan

  geplante Ausführungsdauer Parkettarbeiten: ca. 1 ½ Monate
  Einbau ab ca. Anfang Februar 2026 bis Mitte März

- Ende Terminplanung -

## Anlagenverzeichnis
- - Bauzeitenplan
- GSH Terminplan LP8 DIN A2 (index g) 2025-11-04 (Gesamtübersicht)
- GSH Terminplan LP8 DIN A3 (index g) 2025-11-04
 (Einzelübersicht)

- Baustelleneinrichtungsplan
  - GSH A BAUE-250 iA 2025-05-05

- Bauzeichnungen
 (Lageplan, Grundrisse, Schnitte)
- GSH A LP-500 2024-07-30
- GSH A GR-SG-50 f 2025-10-21
- GSH A GR-EG-50 d 2025-10-21
- GSH A GR-OG1-50 d 2025-10-21
- GSH A GR-OG2-50 e 2025-10-21
- GSH A SC-AA-50 d-iA 2024-04-25
- GSH A SC-BB-50 d-iA 2024-05-08

- Bodenbelagspläne
- GSH A BO-SG-50 25-10-21
- GSH A BO-EG-50 25-10-21
- GSH A BO-OG1-50 25-10-21
- GSH A BO-OG2-50 25-10-21

- - Detailpläne
- GSH A MOE.POD-EG-i.A
- GSH A MOE-POD-1.OG u. 2.OG-25-i.A 2024-07-19

- DGNB-Zertifizierung
- GSH_SPI_DGNB_Ergänzung_Leistungsverzeichnisse_Materialanforderungen
- Anlage-02_GSH_DGNB_Pflichtenheft_QNG3

## Hinweis Kalkulationsgrundlage
Hinweis Kalkulationsgrundlage

  Zur Kalkulation der folgenden Positionen dienen zu den Positionsbeschreibungen die
  dem Leistungsverzeichnis beiliegenden Planunterlagen, Nachweise und Gutachten.
  Diese Unterlagen hat der AN zur Kalkulation der jeweiligen EP-Preise ergänzend zu
  den Positionsbeschreibungen hinzuziehen.

## 13 Bodenbelagsarbeiten: Parkett

### Titel 01 Parkettarbeiten

**01.1 Musterfläche Parkett herstellen**
*** Pauschalposition
Musterfläche Parkett ca. 2,0 x 2,0 Meter herstellen

innerhalb von zwei Wochen nach Abruf durch den AG,
innerhalb des Gebäudes in einem Geschoss nach Wahl des
AG.

Im Preis ist ein Rückbau sowie die Kosten für die Entsorgung einzukalkulieren.
Menge: 1,000 psch

**01.2 Verlegeplanung**
*** Pauschalposition
Erstellen der Verlegepläne für die nachfolgend beschriebenen Parkettarbeiten.
Menge: 1,000 psch

**01.3 Feuchtemessung**
Zusätzliche Feuchtemessung, über die Nebenleistungn der VOB hinaus als besondere Leistung zur Prüfung der Belegreife mittels CM-Messung durchführen und der Bauleitung des AG schriftlich dokumentieren.

Ausführung 1 x je Geschoss.
Menge: 4,000 Stk

**01.4 Abreiß-Prüfung**
Abreiß-Prüfung mit einem Haftzuggerät nach DIN EN 13892-8 und DIN 18560-2 zur Feststellung des Oberflächenfestigkeit von Zementestrichen vor Verlegebeginn.
Messungen sind mit Beteiligung der Bauleitung des AN zu protokollieren.
Liegen die Werte außerhalb der vom Materialhersteller vorgegebenen Grenzwerte, ist das Messverfahren so lange zu wiederholen bis die erforderlichen Grenzwerte erreicht sind.
Die Maßnahmen sind mit der Bauleitung des AG abzustimmen.

Ausführung 1 x je Geschoss.
Menge: 4,000 St

**01.5 Estrichfugen und -risse und Sollbruchstellen verharzen**
Fugen und Risse im Estrichuntergrund vernadeln, in folgenden Arbeitsschritten:
- ca. 20mm tiefe Einschnitte in ausreichender Länge quer zum Fugen-/ Rissverlauf
- im Abstand von ca. 400mm Stahleinlagen (Stahlstifte) in Einschnitte legen
- Fugen und Risse mit Kunstharz aus 2-Komponenten-Polyurethan-Masse, lösemittelfrei mit
GISCODE und EMICODE, ausfüllen und mit Quarzsand satt abstreuen

Untergrund: Zementestrich und Calciumsulfatestrich

Ausführung erst nach Anweisung von der örtlichen Bauleitung des AG.
Menge: 50,000 m

**01.6 Calciumsulfatestrich vorbehandeln**
vorhandenen Calciumsulfatestrich auf sein Eignung und Ebenmäßigkeit prüfen.
Calciumsulfatestrich vorbehandeln durch leichtes Kugelstrahlen oder durch oberflächenabtragendes Schleifen.
Flächen anschließend säubern und mit Industriesauger absaugen.
Anfallendes Material entsorgen inkl. Deponiegebühren.
Menge: 1550,000 m²

**01.7 Untergrund spachteln und grundieren, Höhenausgleich**
Nivellierspachtel, mit GISCODE und
EMICODE oder RAL-UZ113 zertifiziert, auf bauseitigem Estrich, als Höhenausgleich, geeignet für Bodenbelag, inkl. Säubern und Haftgrundierung des Estrichs.
Spachteldicke bis ca.5 mm dick, inkl. fachgerechtem Schleifen.
Menge: 150,000 m²

**01.8 Mehrstärke bis zu 5 mm/qm Nivellierspachtel**
Zulage für Mehrstärken des vor beschriebenen Nivellierspachtelschicht in Schritten von bis zu 5 mm/m².
Menge: 50,000 m²

**01.9 Randstreifen abschneiden**
überstehende, bauseitige Randstreifen bodengleich abschneiden und fachgerecht entsorgen, inkl. Deponiegebühr.

Der Randdämmstreifen ist erst im Zuge der Bodenbelagsarbeiten abzuschneiden um Schallbrücken zu vermeiden.
Menge: 1083,000 m

**01.10 Industrieparkett, Eiche natur 11mm**
*** Bezugsbeschreibung
Hochkantlamellenparkett als Verlegeeinheiten liefern und auf bauseitigem Calciumsulfatestrich mit Parkettklebstoff, lösemittelfrei mit GISCODE und EMICODE o. RAL-UZ113 zertifiziert, nach Herstellervorgabe verlegen und befestigen.

Einschließlich vollfächiger Grundierung und Spachtelung des vorhandenen Untergrunds (Calciumsulfatestrich), lösemittelfrei mit GISCODE und EMICODE o. RAL-UZ113 zertifiziert, vor dem Verlegen.

Der Boden ist nach dem Verlegen zu reinigen und sorgfältig abgestuft bis zur gewünschten Endqualität zu schleifen. Schleifstaub für das Verkitten während der Schleifvorgänge verwenden, restlicher Schleifstaub ist zu entfernen.
Anfallendes Material entsorgen inkl. Deponiegebühr.

Die Anpassarbeiten an den Türzargen sind Bestandteil der Leistung. Der Abstand zwischen Oberkante Fußbodenhöhe und Unterkante Türblatt beträgt max. 5mm, sodass eine Rauchdichtheit gewährleistet ist.
Die Verlegerichtung ist vor der Ausführung mit der Bauleitung des AG abzustimmen.

Untergrund: Calciumsulfatestrich
Holzart: europäische Eiche
Farbton: hellbraun
Oberfläche: geschliffen
Lamellenlänge: ca. 160mm
Lamellenbreite: ca. 8mm
Lamellenhöhe: ca. 11mm
Verlegung: parallel, Parallelverband
Brandklasse nach EN 14342 und EN 13501-1:Dfl-s1
Produkttyp/ Label: FSC-100% aus vorbildlich bewirtschafteten Wäldern, Lieferscheine mit vermerkter COC-Nummer des
Zertifikates
Menge: 1550,000 m²

**01.11 Industrieparkett, Eiche natur 11mm - Laufstufe Foyer**
*** wie Position 01.10
Ausführung auf der Laufstufe der Bühne im Foyer
als Tritt- und Setzstufen, gerade verlaufend.

UK inkl Trägerplatte bauseits durch Gewerk Tischler
(Schwingbodendetail)

Abmessungen ca. 3,00 x 7,00 m
Menge: 21,000 m²

**01.12 Zulage Stufenkanten Bühne EG, gerade**
An den Vorderkanten der Stufen der Bühne im Foyer sind als Abschluß für das Hochkantlamellenparkett, über die gesamte Länge der jeweiligen Stufen, Vollholzleisten farblich abgesetzt zum Holz des Parketts einzubauen,
Leisten ca. 50/50 mm,
Einzellänge bis ca. 8,00 m

Material: Eiche kerngeräuchert und gebeizt
Menge: 8,000 m

**01.13 Zulage farbliche Kennzeichnung der Hauptwege mittels Lasur**
gemäß Schulbaurichtlinie sind mind. 1,20m breite Laufwege in den Lernbereichen farblich zu kennzeichnen bzw. vom umliegenden Bodenbelag hervorzuheben. Eine Anpassung der Farbigkeit ist in dieser Position mit einer Lasur inkl aller nötigen Vorbehandlungen zu erreichen.

Ort: Clustermitte im 1. und 2.OG bis Eingänge Lernräume
Menge: 100,000 m²

**01.14 Industrieparkett grundieren und versiegeln**
*** Bezugsbeschreibung
Oberfläche des geschliffenen Hochkantlamellenparketts (Pos. 01.10 )mit systemkonformer Grundierung vorbehandeln und zweifach versiegeln mit systemkonformen, transparenten, keramikverstärkten 2K Polyurethan-Parkettlack auf Wasserbasis RAL-UZ12a zertifiziert, inkl. Zwischenschliff gemäß Erfordernis und Herstellervorgabe.
Einsatzgebiet: für besonders starke Beanspruchung im Schulbetrieb.
Lackeigenschaften: hohe Kratz- und Widerstandsfähigkeit und hohe Chemiekalienbeständigkeit und Abriebbeständigkeit. Die schriftliche Pflegeanleitung ist dem AG zu übergeben.

Oberfläche: matt
Rutschhemmung: min. R9
Gleitreibungsbeiwert: gemäß DIN 18032
Menge: 1550,000 m²

**01.15 Industrieparkett grundieren und versiegeln - Sitzstufen/ Laufstufen Podeste**
*** wie Position 01.14
Ausführung auf den Sitzstufen/Laufstufen des Forums und der OGs.

Bühne EG Foyer:
Abmessungen ca. 3,00 x 7,00 m

OGs:
Einzelbreiten der 2 Stk Sitzstufenanlagen: ca. 6,00m,
Tiefe der Sitzstufen ca. 50cm,
Höhe der Setzstufen 17cm,
Menge: 51,000 m²

**01.16 Korkstreifen, Fugen**
*** Bezugsbeschreibung
Korkstreifen für Bewegungsfugen sowie für den Anschluss an angrenzende Bauteile bzw. Fußbodenbeläge oder bauseitige Edelstahlabschlußprofile einbringen.

Breite ca. 10 mm
Menge: 240,000 m

**01.17 Korkstreifen, Fugen Sitzstufen**
*** wie Position 01.16
Ausführung auf den Sitzstufen beidseitig auf Tritt- und Setzstufen,
Steigungsverhältnis:  25cm x 50,0cm
Menge: 13,000 m

**01.18 Edelstahl Trennschiene Materialübergänge**
Trennschiene, Ansichtskante ca. 2mm winkelförmig, Schenkel in Belagshöhe, aus Edelstahl, matt gebürstet auf dem Boden befestigen.
Menge: 192,000 m

**01.19 Ersteinpflege Bodenflächen**
*** Bezugsbeschreibung
Bodenbelag maschinell reinigen, als Nassreinigung mit Einscheibenmaschine, Reinigungsmittel nach Herstellerangaben mit systemkonformen Pflegemitteln.

Festlegung des Zeitpunkts der Ersteinpflege nach Abstimmug und besonderer Anordnung durch die Bauleitung des AG.
Ausführung in Teilbereichen nach Baufortschritt.

Bei Abnahme der Leistung sind der Bauleitung des AG die Pflege- und Reinigungsanweisungen des Herstellers zu übergeben.
Menge: 1550,000 m²

**01.20 Ersteinpflege - Sitzstufen/ Laufstufen Bühne und Podeste**
*** wie Position 01.19
Ausführung auf den Sitzstufen bzw. den Laufstufen der Podeste im 1. und 2. OG und der Bühne im Foyer EG.

Forum:
ges. Laufmeterlänge der Sitzstufen (=Breite der Treppe):
je 3,25+3,25 m= 6,50 m,
6 Stk Trittstufe 87cm,
7 Stk Setzstufen 50cm,

1. und 2.OG
Einzelbreiten der 2 Stk Sitzstufenanlagen: ca. 6,00m,
Tiefe der ersten Sitzstufen ca. 50cm,
Tiefe der zweiten Sitzstufen ca. 100cm,
Höhe der Setzstufen 17cm,
Menge: 51,000 m²

**01.21 Sockelleiste aus Massivholz, Eiche weiß lackiert**
Massivholzleisten in Eiche, mit FSc Zertifikat und zugehörigem Lieferschein mit vermerkter COC-Nummer des Zertifikates, weiß lackiert zuschneiden,
Oberseite waagerecht, Unterseite hinterschnitten und stehend an den Wänden unsichtbar montieren.
Die Befestigung erfolgt geklipst, die entsprechenden Ausnehmungen für die Befestigung der Klips sind an der Rückseite der Sockelleisten einzufräsen. Ecken und Stöße sauber auf Gehrung entsprechend dem jeweiligen Winkel schneiden.
Alle Schnittkanten bauseits vor der Montage nachlackieren.

Größe: 100 x 15mm,
Oberkante gerade gefast
Form rechteckig
Oberfläche: seidenmatt weiß lackiert nach RAL

Vor der Befestigung der Sockelleisten an den Wänden ist deren Feuchtigkeitsgehalt zu überprüfen.

Angebotspreis inkl. aller Anpassarbeiten an Vor- und Rücksprüngen, schrägen und konischen Wänden, Stützen.
Menge: 560,000 m

**01.22 Absiegeln Türzargen**
Absiegeln von Türzargen, Chlorparaffine, KWS-Weichmacher
< 0,1%, Lösemittel < 1%, Farbe gem. Musterkarte nach vorheriger Abstimmung mit der Bauleitung des AG Verträglichkeit der verschiedenen Materialien ist vorab zu überprüfen.

Abrechnung nach Anzahl Türdurchgänge.
Menge: 48,000 Stk

**01.23 Abdeckvlies als Schutzabdeckung**
Abdecken des Parketts mit mit rutschhemmendem Abdeckvlies oder gleichwertigem Material zum Schutz vor mechanischen Beschädigungen die z.B. durch Verschieben von Leitern oder Werkzeugen entstehen können oder Farbspritzern.

Der Bodenschutz darf nicht verrutschen, die Verlegung hat ohne Stolperkanten zu erfolgen.Vollflächiges Abdecken und Abkleben.

Liefern und Verlegen und auf Anweisung der Bauleitung des AG zu einem späteren Zeitpunkt entfernen und entsorgen inkl. Deponiegebühren.
Nur auf ausdrücklicher Anweisung der Bauleitung des AG.

Die Schutzabdeckung darf bei Feuchteeinwirkung durch nasses
Schuhwerk nicht abfärben!

Entsorgung zeitversetzt, Zeitraum der Abdeckung ca. 8 Wochen.
Menge: 1550,000 m²

**01.24 Dokumentation**
Der Auftragnehmer liefert die erforderlichen Dokumentationen der von Ihm ausgeführten Leistungen in Form von:

- Fachbauleiter- und Fachunternehmerbescheinigungen
- Errichter- und Übereinstimmungserklärungen
- Einbau- und Montagebeschreibungen
- Mengenermittlungen und Aufmaßpläne
- Werkplanungen /Montageplanungen im pdf- und dwg-Format
- Prüfzeugnisse / Nachweise sämtlicher Materialien und
  Oberflächen/Korrosionsschutzmaßnahmen, etc.
- Zulassungsbescheinigungen
- sämtliche statischen Nachweise des AN in Ergänzung zur
  bauseitigen Statik
- Liefernachweise aller Dämmstoffe mit Angabe der Dicke der
  Dämmstoffe und der Wärmeleitgruppe
- alle erforderlichen, gesamtumfänglich ausgefüllten Dokumente  und Nachweise für die DGNB/ QNG Zertifizierung,

Übersichtlich geordnet und gebunden im DIN A4 Stand-Ordner einschließlich Inhaltsverzeichnis in 3-facher Ausführung auf Papier sowie auf einem Datenträger.

Spätestens 3 Wochen vor Schlussabnahme ist die Dokumentation vollständig der Bauleitung des AG und dem DGNB Auditor vorzulegen.
Menge: 1,000 Psch

### Titel 02 Stundenlohnarbeiten

*Hinweis: Vorbemerkungen Stundenlohnarbeiten*
Vorbemerkungen
Stundenlohnarbeiten dürfen nur auf ausdrückliche Bestellung durch den AG vor Ausführungsbeginn ausgeführt werden.

Stundenlohnrechnungen sind alsbald nach Abschluss der Stundenlohnarbeiten, längstens jedoch in Abständen von 4 Wochen, einzureichen.
Die Stundennachweise sind in 2-facher Ausfertigung vorzulegen. Eine Ausfertigung bleibt beim Unterzeichner, die 2. Ausfertigung ist bei der Abrechnung beizulegen.
Mögliche anfallende Materialkosten und sonstige Kosten sind separat aufzuführen.
Stundenlohnarbeiten werden nur vergütet, wenn die Stundenzettel durch die Bauleitung des AG unterzeichnet wurden.

- Ende Vorbemerkung Stundenlohnarbeiten -

**02.1 Stundenlohn Bauhelfer**
Der Verrechnungssatz für die jeweilige Arbeitskraft
umfaßt sämtliche Aufwendungen, insbesondere den
tatsächlichen Lohn einschl. vermögenswirksamer
Leistungen mit den Zuschlägen für Gemeinkosten.
Sozialkassenbeiträge, Winterbauumlage und desgl.,
sowie Lohn- und Gehaltsnebenkosten und Zuschläge
für Überstunden, sind einzurechnen. Zuschläge für Nacht-, Sonntags- und Feiertagsarbeit werden gesondert vergütet.
Hier: Bauhelfer
Menge: 8,000 h

**02.2 Stundenlohn Baufacharbeiter**
Stundenlohnarbeiten durch Arbeitskräfte auf Anordnung
des AG ausführen.
Der Verrechnungssatz für die jeweilige Arbeitskraft
umfaßt sämtliche Aufwendungen, insbesondere den
tatsächlichen Lohn einschl. vermögenswirksamer
Leistungen mit den Zuschlägen für Gemeinkosten.
Sozialkassenbeiträge, Winterbauumlage und desgl.,
sowie Lohn- und Gehaltsnebenkosten und Zuschläge
für Überstunden sind einzurechnen. Zuschläge für Nacht-, Sonntags- und Feiertagsarbeit werden gesondert
vergütet.
Hier: Baufacharbeiter
Menge: 16,000 h

**02.3 Stundenlohn Bauvorarbeiter**
Stundenlohnarbeiten durch Arbeitskräfte auf Anordnung
des AG ausführen.
Der Verrechnungssatz für die jeweilige Arbeitskraft
umfaßt sämtliche Aufwendungen, insbesondere den
tatsächlichen Lohn einschl. vermögenswirksamer
Leistungen mit den Zuschlägen für Gemeinkosten.
Sozialkassenbeiträge, Winterbauumlage und desgl.,
sowie Lohn- und Gehaltsnebenkosten und Zuschläge
für Überstunden sind einzurechnen. Zuschläge für Nacht-, Sonntags- und Feiertagsarbeit werden gesondert
vergütet.
Hier: Bauvorarbeiter
Menge: 8,000 h
